# AC Jül Zitadelle Instandhaltung
Angebotsaufforderung (GAEB DA XML 3.3, DA83)
Projekt: AC Jül Z
Währung: EUR
Auftraggeber: Bau- und Liegenschaftsbetrieb NRW, NL Aachen, Mies-van-der-Rohe-Straße 10, 52074 Telefon 0241-43510-0, Fax 0241-43510-198, E-Mail 0241-ac.poststelle@blb.nrw.de
Erstellt mit: FUTURA, FUTURA Version 9.1.03.77, 12.11.2025

## Zusätzlicher Text
Die Vermessung erfolgt auf der landeseigenen, renaissancezeitlichen Zitadelle Jülich, mit Residenzschloß aus dem 16.Jahrhundert. Die gesamte Anlage steht unter Denkmalschutz.

Die nachfolgende Karte dient der Orientierung des zu vermessenden Bereichs

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
Die Zitadelle hat eine Grundfläche von ca. 300 x 300 m mit vier pfeilförmig vorspringenden Eckbastionen. und ist durchschnittlich etwa 12,5 Meter hoch. Die mächtigen Wälle zwischen den Bastionen sind dabei zwischen 32 und 45 Meter dick.

Die Bereiche der Zitadelle Jülich sind öffentlich zugänglich. Es ist daher immer mit Publikumsverkehr zu rechnen. Die schulischen Belange in Hinsicht auf lärmintensive Arbeiten, die den Unterricht stören, oder Fahrzeugverkehr im Bereich des Innenhofes (Schulhof) sind zu beachten.

Bei der Anfahrt zum Gelände der Zitadelle ist unbedingt der Fußgängerverkehr innerhalb der Anlage zu beachten.
Die Anfahrt auf das Gelände erfolgt über den geschwungenen Tunnel im Nordwall mit beengten Durchfahrtsverhältnissen. Abmessungen: lichte Breite ca: 2,40 m, lichte Höhe ca: 3,20 m.

Auf den Wallanlagen besteht Absturzgefahr.
Auf die genaue Einhaltung der Unfallverhütungsvorschriften und der Bestimmungen des Gewerbeaufsichtsamtes bzw. der Berufsgenossenschaften ist besonders zu achten.
Bei Nichtbefolgung übernimmt der Bieter die Haftung für alle Schäden, Unfälle und deren Folgen.

Anweisungen, Änderungswünsche, etc. des Museumspersonals oder anderer Personen aus dem schulischen Bereich sind nur nach Absprache mit der Projektleitung und deren Freigabe umzusetzen. Entstehende Mehrkosten durch nicht freigegebene Änderungen werden nicht erstattet. Diese gehen zu Lasten des AN.

Die Zitadelle Jülich ist eingebunden in ein Artenschutzprojekt. Sie ist das bedeutendste Quartier für Fledermäuse im Dürener Raum. Der BLB NRW unterstützt dieses Projekt durch einen Maßnahmenkatalog bei Sanierungsmaßnahmen sowie eingerichtet Schutzzonen. Arbeiten in diesen Bereichen können hierdurch eingeschränkt werden.

Der Bieter hat sich vor Angebotsabgabe über die örtlichen Verhältnisse zu informieren. Nachforderungen aufgrund der Unkenntnis der Verhältnisse werden nicht anerkannt.
.

I. Gegenstand der Maßnahme
Es ist vorgesehen, für das Grundstück der Zitadelle eine Vermessung nach dem Liegenschaftsbestandsmodell gem. BFR Vermessung unter Verwendung einer Punktwolke zu erstellen.

II. Fachliche Grundlagen
Grundlage bildet die Baufachliche Richtlinie Vermessung in der zum Vertragsabschluss gültigen Fassung.
Bezugssystem für die Lage:
ETRS89, Abbildung UTM Lagestatus 489
Bezugssystem für die Höhe:
DHHN2016 (Lagestatus 170)
Das Bezugssystem für die Höhe ist vor Beginn der Arbeiten mit dem Auftraggeber
abzustimmen und abschließend festzulegen. Die Auswahl wird sich an ggf. bereits
vorhandenen Vermessungsdaten orientieren. Es wird vom AN erwartet, dass er dem AG
hierzu eine entsprechende Empfehlung abgibt.

Zu Projektbeginn ist abzustimmen, welche Teile der Liegenschaft durch Bewuchs ungeeignet sind für eine Erfassung als Punktwolke.

III. Termine und Fristen
Für die beschriebenen Leistungen gelten die folgenden Termine bzw. Fristen:
Beginn der Arbeiten: unmittelbar nach Auftragserteilung
Übergabe der prüfbaren Schlussrechnung an den AN spätestens 07.11.2025

IV. Nebenkosten
Die Nebenkosten sind in die Einheitspreise einzurechnen und werden nicht gesondert
vergütet. Zu den Nebenkosten zählen unter anderem Kosten für:
 • Vermarkungsmaterial
 • Datenträger (CD/DVD/Festplatten/USB-Sticks usw.)
 • Post und Fernmeldegebühren
 • Reise- und Wegezeiten des Auftragnehmers und seiner Mitarbeiter.

## Zitadelle Vermessung

### Titel 01 Grundlagen

#### Untertitel 01.01 Grundlagenermittlung

**01.01.0010 Klären der Aufgabenstellung, Planung, Koordination**
Klären der Aufgabenstellung, Einholen von Informationen und Beschaffen von Unterlagen über die Örtlichkeit / Liegenschaft, Ortsbesichtigung, Sichtung, Bewertung und Erhebung von vermessungstechnischen, liegenschaftsbezogenen Bestandsunterlagen von der zuständigen Stelle  sowie von der zuständigen Vermessungsverwaltung inkl. der verfügbaren amtlichen Anschlusspunkte (Lage und Höhe).

Planung und Organisation des Messeinsatzes, Messvorbereitung vor Ort wie z. B. Sicherheitseinweisung, Beschaffung von Sonderausweisen (inkl. auch Parkausweisen)
Menge: 1,000 psch
Kostengruppe DIN 276 2018-12: 745000000

**01.01.0020 Verkehrssicherungsmaßnahmen**
Planung und Durchführung der für die Maßnahme erforderlichen Verkehrssicherrungsmaßnahmen und soweit erforderlich inkl. Genehmigungsverfahren und Erwirkung der Genehmigung bei der zuständigen Behörde.

Hinweise:
Die ausgeschriebenen Vermessungsarbeiten dienen nicht dem Betrieb oder der Unterhaltung von Straßen.
Menge: 1,000 psch
Kostengruppe DIN 276 2018-12: 745000000

#### Untertitel 01.02 Auszüge aus amtlichen Nachweisen

**01.02.0010 Lage-/Höhenfestpunktfelder**
Menge: 1,000 St
Kostengruppe DIN 276 2018-12: 745000000

### Titel 02 Liegenschaftsbezogne Festpunktfelder

*Hinweis: Vorbemerkung Festpunktfelder*
Die Anlage der Festpunktfelder richtet sich nach den Vorgaben der Baufachlichen Richtlinien Vermessung (BFR Verm). Die Berechnungsergebnisse sind in nachvollziehbarer Form vorzulegen.

Von Farbmarkierungen ist abzusehen.

Die Kosten für Vermarkungsmaterial sind in die Einheitspreise einzurechnen. Eine gesonderte Vergütung hierfür erfolgt nicht.

#### Untertitel 02.01 Liegenschaftsbezogene Aufnahmepunkte

*Hinweis: Vorbemerkung Liegenschaftsbezogene Aufnahmepunkte (LAP)*
Erkunden der erforderlichen LAP und Erstellung einer LAP - Übersicht (Netzplanung) einschließlich Einholen der Freigabe beim AG.

Die Einrichtung von Liegenschaftsbezogenen Sicherungspunkten (LSP) ist vorab mit dem AG festzulegen. Die Anzahl der Sicherungspunkte (LSP) ist anzugeben. Die Kosten für die Einrichtung der Sicherungspunkte sind in den Einheitspreis der LAP einzurechnen.

Dauerhaftes Vermarken und Einmessen der festgelegten LAP/LSP.
Einzelheiten sind vor den Vermarkungsarbeiten mit dem AG abzustimmen.
Messung und Berechnung der LAP/LSP. Sie sind an das amtliche Lagebezugssystem der Vermessungsverwaltung bzw. an das vorhandene LAP - Feld anzuschließen.
Bei Neuanlage eines Liegenschaftsbezogenen Aufnahmepunktfeldes (LAP-Feldes) sind die Koordinaten der LAP grundsätzlich im amtlichen Lagebezugssystem der Vermessungsverwaltung, i.d.R. ETRS89_UTM, zu bestimmen.
Die Bestimmung von LAP-Koordinaten in weiteren Bezugssystemen kann in Absprache mit dem AG vorgenommen werden.
Die Nachweise sind gem. den Vorlagen zu den BFR Verm (www.bfrvermessung.de) zu erstellen:

- LAP - Übersicht (Netzplanung) – analog und digital
- Festpunktbeschreibungen
- Koordinatenliste
- Vermessungs- und Berechnungsergebnisse
- Koordinaten der Lageanschlusspunkte der Vermessungsverwaltung
- Festpunktbeschreibungen und Nachweis der Überprüfung der Lageanschlusspunkte der Vermessungsverwaltung
- Überprüfung der LAP
- Bestätigung der Nachweise

Bei der Anwendung von Messverfahren der Satellitengeodäsie sind zusätzliche Nachweise gem. Anlage A-2 der BFR Verm zu erbringen.

**02.01.0010 LAP inklusive Sicherung mit 2 LSP**
LAP inklusive Sicherung mit 2 Sicherungspunkten (LSP)
Menge: 25,000 St
Kostengruppe DIN 276 2018-12: 745000000

#### Untertitel 02.02 Digitale Aufbereitung der Festpunktdaten

*Hinweis: Vorbemerkung Digitale Aufbereitung der Festpunktdaten*
Digitale Aufbereitung der Festpunkdaten (LAP, LSP, LHP sowie der überprüften amtlichen Lage- und Höhenfestpunkte) zur Übernahme in die Liegenschaftsbestandsdokumentation gemäß den Vorgaben des Liegenschaftsbestandsmodells (BFR LBestand, Anhang A-1).

**02.02.0010 Digitale Aufbereitung der Festpunkte pro Festpunktgruppe**
Digitale Aufbereitung der Festpunktdaten, je Punktgruppe
Menge: 55,000 St
Kostengruppe DIN 276 2018-12: 745000000

### Titel 03 Liegenschaftsbestandsvermessung

*Hinweis: Vorbemerkung Liegenschaftsbestandsvermessung*
Die Genauigkeit, die Auswertung und die Nachweise der Vermessungs- und Berechnungsergebnisse für die Liegenschaftsbestandsvermessung richten sich nach den Vorgaben der BFR Verm und den Baufachlichen Richtlinien Liegenschaftsbestandsdokumentation (BFR LBestand).

Die Einhaltung der vorgeschriebenen Genauigkeiten bei der Vermessung der Objektpunkte ist schriftlich zu bestätigen.

Zum Nachweis der topographischen Aufnahme hat der AN dem AG einen digitalen Datenbestand vorzulegen, mit dem der AG die Richtigkeit und Vollständigkeit der topographischen Aufnahme vor Ort überprüfen kann.

Datenmodell und Datenformat zur Übergabe der Ergebnisse der Bestandsvermessung sind vorab mit dem Auftraggeber festzulegen.
Der Umfang der aufzunehmenden Objekte kann im Detail in der Objektartenliste festgelegt werden. (Anlage zum Vertrag)

#### Untertitel 03.01 Vermessung des oberirdischen Bestands

*Hinweis: Vorbemerkung Vermessung des oberirdischen Bestands*
Aufnahme der Liegenschaft in Lage und Höhe mit allen oberirdischen topographischen und technischen Einrichtungen.
Aufzunehmen sind unter anderem Gebäude und sonstige bauliche Anlagen, Straßen, Wege, Plätze, befestigte und unbefestigte Flächen mit Angaben der Befestigungsart, Nutzungsartengrenzen, Einzelbäume, alle oberirdisch sichtbaren technischen Armaturen sowie die Geländeoberfläche.
Eine Aufstellung aller aufzunehmenden Objekte mit den dazugehörigen Beschreibungen und Erfassungsregeln befindet sich in dem Liegenschaftsbestandsmodell (BFR LBestand, Anhang A-1 und die Objektartenliste in Anhang A-2.1).
Die Erfassung von Objekten, die keiner Klasse des Liegenschaftsbestandsmodell (BFR LBestand, Anhang A-1) zugeordnet werden können, sind mit dem Auftraggeber abzustimmen.

**03.01.0010 Aufnahme und Abrechnung nach Fläche**
Aufnahme und Abrechnung nach Fläche
Ist für zusammenhängende Flächen ab einer Flächengröße von 1 ha anzuwenden.
Menge: 14,700 ha
Kostengruppe DIN 276 2018-12: 745000000

### Titel 04 Digitale Aufbereitung der Liegenschaftsbestandsvermessung

*Hinweis: Vorbemerkung Digitale Aufbereitung der Liegenschaftsbestandsvermessung*
Die Ergebnisse der vermessungstechnischen Leistungen sind digital so zu übergeben, dass sie vom DV-System des Auftraggebers problemlos eingelesen werden können.

Die Daten der Liegenschaftsbestandsvermessung sind gemäß den Vorgaben des Liegenschaftsbestandsmodells (BFR LBestand, Anhang A-1) aufzubereiten und im GML-Format als Fortführungsdatensätze zu übergeben.

Gemäß BFR LBestand (Anhang A-2.2) sind alle Texte innerhalb eines Fachplans zueinander und gegenüber den Texten des Grundplans freizustellen und die Vorgaben zur Flächenfreistellung (BFR LBestand, Anhang A-2.3) zu beachten.

#### Untertitel 04.01 Digitale Aufbereitung des oberirdischen Bestands

**04.01.0010 Digitale Aufbereitung nach Fläche**
Für Abrechnungszwecke ist der Flächenumring zu bilden. Für die Rechnungslegung ist die bearbeitete Fläche auf 1/100 der Flächeneinheit anzugeben.
Menge: 14,700 ha
Kostengruppe DIN 276 2018-12: 745000000

**04.01.0020 Koordinaten der Objektpunkte als ASCII-File auf Datenträger**
Der Auftragnehmer liefert zu der Liegenschaft eine ASCII-Tabelle der gemessenen Punkte mit folgenden Inhalt:

Punktnr. – Rechtswert – Hochwert – Höhe – Punktinfo

Beispiel: Punktnummer.  09080001
Die erste und zweite Ziffer gibt das Jahr an (2009), dritte und vierte den Monat (August), fünfte bis achte Stelle die durchlaufende Nummerierung der aufgemessenen Punkte.

Punktinfo ist der Objektschlüssel der BFR-Vermessung

Bilddaten aus ggf. erfolgter photogrammetrischer Luftbildvermessung liefern, inkl. lagerichtiges Orthophoto im GeoTIFF-Format
Menge: 1,000 psch
Kostengruppe DIN 276 2018-12: 745000000

### Titel 05 Fachspezifische Zusatzleistungen - Abwassertechnische Anlagen

*Hinweis: Vorbemerkung Fachspezifische Leistungen - Abwassertechnische Anlagen*
Es sind die geometrischen Daten der abwassertechnischen Anlagen zu erfassen. Dazu gehören im Wesentlichen Schacht- und Sonderbauwerke, Anlagen der Niederschlagswasserbewirtschaftung sowie die Anschlusspunkte (z.B. Regenfallrohre (RR), Straßenabläufe (SE), Zu- und Abläufe von Entwässerungsrinnen (ER), Gebäudeanschlüsse (GA) und Anschlusspunkte mit unbekannter Punktart (NN) von Anschlussleitungen).

Es gelten die Baufachlichen Richtlinien Abwasser (BFR Abwasser) des Bundesministeriums des Innern, für Bau und Heimat und des Bundesministeriums der Verteidigung in der bei Vertragsabschluss gültigen Fassung.

Hierbei wird besonders auf das Muster „Honoraranfrage LAK“ für die Erstellung eines „Liegenschaftsbezogenen Abwasserentsorgungskonzeptes“ (LAK) Teil A mit den technischen Spezifikationen und das Vertragsmuster (Anhang 8) verwiesen.

Objektbezeichnungen
Alle aufzunehmenden Objekte sind mit einer eindeutigen Bezeichnung zu versehen.
Die Bezeichnung der Objekte dient neben der eindeutigen Identifizierung auch als Grundlage für eine Vielzahl DV-technischer Prüfungen und Funktionen. Die Bezeichnung ist gemäß den Vorgaben der BFR Abwasser zu verschlüsseln.

Die Vergabe der Bezeichnungen richtet sich nach den Vorgaben des Auftraggebers:

Die endgültigen Bezeichnungen gemäß BFR Abwasser, Anhang A-1.1 „Ordnungssystem“ liegen nicht vor.
Die Aufnahme der Objekte erfolgt mit Vergabe einer vorläufigen Bezeichnung durch den Auftragnehmer.
Die vorläufige Zuordnung der Objekte zu einem Entwässerungssystem ist auf Grundlage der örtlichen, baulichen Gegebenheiten sowie den vorhandenen Bestandsunterlagen vorzunehmen.

#### Untertitel 05.01 Aufnahme von Schächten

*Hinweis: Vorbemerkung Aufnahme von Schächten*
Die Aufnahme der Schächte erfolgt mit den im Katalogwerk zum Liegenschaftsbestandsmodell (BFR LBestand, Anhang A-1) festgelegten Genauigkeiten. Der Zeitaufwand zum Öffnen der Schächte (auch verschraubter Schächte) ist in den Einheitspreisen enthalten und wird nicht gesondert vergütet.

Es sind alle Rohranschlusspunkte (UP_RohranschlusspunktAbwasser) im Schacht (Zu- und Abläufe) höhen- und lagemäßig zu erfassen und in die Einheitspreise für die Schachterfassung mit einzurechnen.

Es sind alle Rohranschlusspunkte im Schacht (Zu- und Abläufe) höhen- und lagemäßig zu erfassen, sowie die notwendigen Informationen zum Erstellen des ISYBAU Austauschformats. Diese Leistungen sind in die Einheitspreise für die Schachterfassung einzurechnen.

**05.01.0010 Erfassung punktförmiger Schächte**
Erfassung punktförmiger Schächte gemäß Vorbemerkungen
Menge: 20,000 St
Kostengruppe DIN 276 2018-12: 745000000

**05.01.0020 Erfassung flächenförmiger Schächte**
Erfassung flächenförmiger Schächte gemäß Vorbemerkungen
Menge: 15,000 St
Kostengruppe DIN 276 2018-12: 745000000

**05.01.0030 Erfassung verdeckter Schächte**
Erfassung verdeckter Schächte gemäß Vorbemerkungen

Verdeckte Schächte, die erst in einer Ortsbegehung erkundet wurden, müssen im Nachgang aufgenommen werden. Die Herstellung der Zugänglichkeit veranlasst der AG. Die ISYBAU-Nummerierung für diese Schächte erfolgt durch den AG.
Menge: 5,000 St
Kostengruppe DIN 276 2018-12: 745000000

#### Untertitel 05.02 Aufnahme von Haltungen und Leitungen

*Hinweis: Vorbemerkung Aufnahme von Haltungen und Leitungen*
Die Vorgaben der BFR Vermessung zum Folienbereich Ver- und Entsorgungsanlagen Folie 850 Anlagen der Abwasserableitung und -behandlung sind zu beachten.

**05.02.0010 Aufnahme von Haltungen und Leitungen**
Aufnahme von Haltungen und Leitungen gemäß Vorbemerkungen
Menge: 500,000 m
Kostengruppe DIN 276 2018-12: 745000000

#### Untertitel 05.03 Aufnahme von Anschlusspunkten

*Hinweis: Vorbemerkung Aufnahme von Anschlusspunkten*
Die vermessungstechnische Aufnahme umfasst folgende Anschlusspunkte:

Straßenablauf (SE)
Regenfallrohr (RR)
Gebäudeanschluss (GA)
Zu-/ Ablauf Entwässerungsrinne (ER)
unbekannte Punktart (NN)
Zu-/ Ablauf Versickerungsanlage (AV)
Rohrende verschlossen (RV)
Entwässerungspunkt im Gebäude (EG)
Bodenablauf (BA)
Dränage, Anfang (DR)
Zulauf Gerinne (ZG)
Gerinnepunkt (GP)

Die Vorgaben der BFR Vermessung, Folie 850 sind zu beachten.

**05.03.0010 Aufnahme von Anschlusspunkten**
Aufnahme von Anschlusspunkten gemäß Vorbemerkungen
Menge: 50,000 St
Kostengruppe DIN 276 2018-12: 745000000

**05.03.0020 Aufnahme von Anschlusspunkten - Gebäudeanschlüsse**
Aufnahme von Anschlusspunkten - Gebäudeanschlüsse gemäß Vorbemerkungen
Menge: 20,000 St
Kostengruppe DIN 276 2018-12: 745000000

#### Untertitel 05.04 Übergabe der Geometrie- und Fachdaten im ISYBAU-Austauschformat

**05.04.0010 Übergabe der Fachdaten und Geometriedaten im ISYBAU-Austauschformat**
Für jedes Objekt ist die aufgenommene Objektgeometrie vollständig im ISYBAU-Austauschformat (XML-2017) abzulegen. Die Dokumentation der Objektgeometrie erfolgt gemäß den Definitionen in den Arbeitshilfen Abwasser. Die Attribute:

Objektart
GeoObjektArt
GeoObjektTyp
Datenherkunft

sind für jedes Objekt zu ergänzen. Für jeden erfassten Geometriepunkt sind die Lage- und Höhengenauigkeitsstufen und ein Punktattribut Abwasser gemäß Referenzliste V106 der Formatbeschreibung zu vergeben.

Aufgenommene Rohranschlusspunkte, die bereits Haltungen und Anschlussleitungen zugeordnet sind, brauchen nicht separat übergeben zu werden.

Druckleitungen (OS 3220) sind als Haltungen abzulegen. Dränageleitungen (OS 3210) sind als Leitungen abzulegen.

Zusätzlich zu den gem. Pos. 3.6 erfassten Objektgeometrien sind für den vorläufigen Kanalbestand folgende Fachdaten im ISYBAU-Austauschformat (XML-2017) zu übergeben:

Schächte:
Entwässerungsart
Objektbezeichnung
Schachtfunktion
Abwasserart
Status
Anzahl Anschlüsse
Anschlusspunkte:
Entwässerungsart
Objektbezeichnung
Punktkennung
Abwasserart
Status
Bauwerke:
Entwässerungsart
Objektbezeichnung
Bauwerkstyp
Kombinationsanlage (nur für Behandlungsanlagen)
Behandlungsart (nur für Behandlungsanlagen)
Versickerungsanlagentyp (nur für Versickerungsanlagen)
Abwasserart
Status
Haltungen
Anschlussleitungen
Rinnen
Gerinne

Für Haltungen, Anschlussleitungen, Rinnen und Gerinne sind jeweils folgende Datenfelder zu übergeben:
Entwässerungsart
Objektbezeichnung
KnotenZulauf
KnotenZulaufTyp
KnotenAblauf
KnotenAblaufTyp
SohlhöheZulauf
SohlhöheAblauf
Material
Profilart nach ISYBAU
Profilbreite
Profilhöhe
Länge
Funktion
Status
Die Abrechnung erfolgt je erfasstem Objekt.
Menge: 120,000 St
Kostengruppe DIN 276 2018-12: 745000000

### Titel 06 Honorarsätze für Leistungen nach Aufwand

#### Untertitel 06.01 Honorarsätze für Leistungen nach Aufwand

*Hinweis: Vorbemerkung Honorarsätze für Leistungen nach Aufwand*
Leistungen nach Aufwand gemäß der Folgepositionen bedürfen in jedem Einzelfall der vorherige Zustimmung des AG.

Die Arbeitsberichte sind kalendertäglich zu führen und dem AG oder seinen Beauftragten zur Gegenzeichnung und Freigabe vorzulegen.

Die Stundensätze werden nur für die reine Arbeitszeit (ohne Wegezeit und Arbeitspausen) vergütet.

**06.01.0010 Auftragnehmer**
Stundensatz Auftragnehmer
Menge: 1,000 h
Kostengruppe DIN 276 2018-12: 745000000

**06.01.0020 Vermessungsingenieur**
Stundensatz Vermessungsingenieur
Menge: 1,000 h
Kostengruppe DIN 276 2018-12: 745000000

**06.01.0030 Vermessungstechniker**
Stundensatz Vermessungstechniker
Menge: 1,000 h
Kostengruppe DIN 276 2018-12: 745000000

**06.01.0040 Vermessungsassistent**
Stundensatz Vermessungsassistent
Menge: 1,000 h
Kostengruppe DIN 276 2018-12: 745000000

**06.01.0050 Messtrupp**
Stundensatz Messtrupp (inkl. 2 Personen, Messfahrzeug und Ausrüstung)
Menge: 1,000 h
Kostengruppe DIN 276 2018-12: 745000000

**06.01.0060 EDV-Operateur**
Stundensatz EDV-Operateur (incl. Hard- und Softwareeinsatz)
Menge: 1,000 h
Kostengruppe DIN 276 2018-12: 745000000
